# HEGLER PLASTIK GMBH - Heglerstraße 8 - D-97714 Oerlenbach GaebWriter V
Leistungsbeschreibung (GAEB 90, DA81)
Projektbezeichnung: HEGLER PLASTIK GMBH - Heglerstraße 8 - D-97714 Oerlenbach  GaebWriter V
Währung: EUR

## Tel. +49 (0) 9725 66-0 Fax +49 (0) 97
Datum: 23.05.14

### 1 Kontroll- und Spülschacht MULTI-inspect 600

**1.10 Kontroll- und Spülschacht MULTI-inspect 600**
Kontroll- und Spülschacht aus PE-HD für
Sickerleitungs- und Transportrohre,
Durchgangsschacht 180° mit zwei Rohranschlüssen DN 400,
mit zugfester Arretierung der Schachtabgänge,
Schachtgrundkörper-Innenmaß > 600 mm, Nutzhöhe 75 cm,
monolithisch hergestellter Schachtgrundkörper mit
absatzfreiem, hydraulisch optimiertem Sohlgerinne,
Anschluss der Schachtverlängerung mittels
sechs integrierten Setzungsnocken (Setzungsreserve),
chemisch widerstandsfähig nach DIN 8075 und beständig
gegen Öle, Fette und taumittelgelöstes Schmelzwasser,
mit integriertem Standfuß, störungsfrei außerhalb des
Sohlgerinnes,
lichte Einbautiefe t > 1,00 m
liefern und fachgerecht in Bettungsmaterial einbauen.

Schachtverlängerung DU 600 (di = 500 mm ) für den
Abschluss mit einer bauseitigen Schachtabdeckung DIN
EN
124 (625 mm) und SR-Systemabschluss wird gesondert
vergütet.

System: MULTI-inspect 600 - HEGLER PLASTIK GMBH
oder gleichwertig
Einheit: St

**1.11 Kontroll- und Spülschacht MULTI-inspect 600 (Start-/Endschacht)**
Kontroll- und Spülschacht aus PE-HD für
Sickerleitungs- und Transportrohre,
Start-/Endschacht mit einem Rohranschluss DN 400,
mit zugfester Arretierung der Schachtabgänge,
Schachtgrundkörper-Innenmaß > 600 mm,  Nutzhöhe 75 cm,
monolithisch hergestellter Schachtgrundkörper mit
absatzfreiem, hydraulisch optimiertem Sohlgerinne,
Anschluss der Schachtverlängerung mittels
sechs integrierten Setzungsnocken (Setzungsreserve),
chemisch widerstandsfähig nach DIN 8075 und beständig
gegen Öle, Fette und taumittelgelöstes Schmelzwasser,
mit integriertem Standfuß, störungsfrei außerhalb des
Sohlgerinnes,
lichte Einbautiefe t > 1,00 m
liefern und fachgerecht in Bettungsmaterial einbauen.

Schachtverlängerung DU 600 (di = 500 mm ) für den
Abschluss mit einer bauseitigen Schachtabdeckung DIN
EN
124 (625 mm) und SR-Systemabschluss wird gesondert
vergütet.

System: MULTI-inspect 600 - HEGLER PLASTIK GMBH
oder gleichwertig
Einheit: St

**1.12 Kontroll- und Spülschacht MULTI-inspect 600 (mit seitlichem Zulauf)**
Kontroll- und Spülschacht aus PE-HD für
Sickerleitungs- und Transportrohre,
Durchgangsschacht 180° mit zwei Rohranschlüssen DN 400,
mit zugfester Arretierung der Schachtabgänge,
mit seitlichem Zulauf DN 150 am Schachtgrundkörper,
Schachtgrundkörper-Innenmaß > 600 mm, Nutzhöhe 75 cm,
monolithisch hergestellter Schachtgrundkörper mit
absatzfreiem, hydraulisch optimiertem Sohlgerinne,
Anschluss der Schachtverlängerung mittels
sechs integrierten Setzungsnocken (Setzungsreserve),
chemisch widerstandsfähig nach DIN 8075 und beständig
gegen Öle, Fette und taumittelgelöstes Schmelzwasser,
mit integriertem Standfuß, störungsfrei außerhalb des
Sohlgerinnes,
lichte Einbautiefe t > 1,00 m
liefern und fachgerecht in Bettungsmaterial einbauen.

Schachtverlängerung DU 600 (di = 500 mm ) für den
Abschluss mit einer bauseitigen Schachtabdeckung DIN
EN
124 (625 mm) und SR-Systemabschluss wird gesondert
vergütet.

System: MULTI-inspect 600 - HEGLER PLASTIK GMBH
oder gleichwertig
Einheit: St

**1.13 Kontroll- und Spülschacht MULTI-inspect 600 (abgewinkelt)**
Kontroll- und Spülschacht aus PE-HD für
Sickerleitungs- und Transportrohre,
Schachtgrundkörper abgewinkelt mit zwei
Rohranschlüssen
DN 400,
mit zugfester Arretierung der Schachtabgänge,
Schachtgrundkörper-Innenmaß > 600 mm, Nutzhöhe 75 cm,
monolithisch hergestellter Schachtgrundkörper mit
absatzfreiem, hydraulisch optimiertem Sohlgerinne,
Anschluss der Schachtverlängerung mittels
sechs integrierten Setzungsnocken (Setzungsreserve),
chemisch widerstandsfähig nach DIN 8075 und beständig
gegen Öle, Fette und taumittelgelöstes Schmelzwasser,
mit integriertem Standfuß, störungsfrei außerhalb des
Sohlgerinnes,
lichte Einbautiefe t > 1,00 m
liefern und fachgerecht in Bettungsmaterial einbauen.

Schachtverlängerung DU 600 (di = 500 mm ) für den
Abschluss mit einer bauseitigen Schachtabdeckung DIN
EN
124 (625 mm) und SR-Systemabschluss wird gesondert
vergütet.

System: MULTI-inspect 600 - HEGLER PLASTIK GMBH
oder gleichwertig
Einheit: St

**1.14 Schachtabgang MULTI-inspect 600 (Reduzierung 400/350)**
Schachtabgang als zugfeste Ausführung mit
Arretierungsnocken liefern und einbauen.

Nennweitenreduzierung DN 400 / DN 350

System: MULTI-inspect 600 - HEGLER PLASTIK GMBH
oder gleichwertig
Einheit: St

**1.15 Schachtabgang MULTI-inspect 600 (Reduzierung 400/300)**
Schachtabgang als zugfeste Ausführung mit
Arretierungsnocken liefern und einbauen.

Nennweitenreduzierung DN 400 / DN 300

System: MULTI-inspect 600 - HEGLER PLASTIK GMBH
oder gleichwertig
Einheit: St

**1.16 Schachtabgang MULTI-inspect 600 (Reduzierung 400/250)**
Schachtabgang als zugfeste Ausführung mit
Arretierungsnocken liefern und einbauen.

Nennweitenreduzierung DN 400 / DN 250

System: MULTI-inspect 600 - HEGLER PLASTIK GMBH
oder gleichwertig
Einheit: St

**1.17 Schachtabgang MULTI-inspect 600 (Reduzierung 400/200)**
Schachtabgang als zugfeste Ausführung mit
Arretierungsnocken liefern und einbauen.

Nennweitenreduzierung DN 400 / DN 200

System: MULTI-inspect 600 - HEGLER PLASTIK GMBH
oder gleichwertig
Einheit: St

**1.18 Schachtabgang MULTI-inspect 600 (Reduzierung 400/150)**
Schachtabgang als zugfeste Ausführung mit
Arretierungsnocken liefern und einbauen.

Nennweitenreduzierung DN 400 / DN 150

System: MULTI-inspect 600 - HEGLER PLASTIK GMBH
oder gleichwertig
Einheit: St

**1.19 Schachtabgang MULTI-inspect 600 (Reduzierung 400/100)**
Schachtabgang als zugfeste Ausführung mit
Arretierungsnocken liefern und einbauen.

Nennweitenreduzierung DN 400 / DN 100

System: MULTI-inspect 600 - HEGLER PLASTIK GMBH
oder gleichwertig
Einheit: St

**1.20 Dichtring DN 400 Schachtabgang MULTI-inspect 600**
Spezialdichtring DN 400 für Schachtabgang (Reduzierung)

liefern und einbauen.

System: MULTI-inspect 600 - HEGLER PLASTIK GMBH
oder gleichwertig
Einheit: St

**1.21 Schachtverlängerung 3 m MULTI-inspect 600**
Schachtverlängerung DU 600 (di = 500) aus PE-HD,
in Verbundbauweise (innen glatt / außen profiliert),
Ringsteifigkeit S >= 5,0 kN/m² (SN 5),
als Steigrohr für Kontroll- und Spülschacht liefern
und
auf planmäßige Höhe einbauen.
Nutzlänge: 300 cm

System: MULTI-inspect 600 - HEGLER PLASTIK GMBH
oder gleichwertig
Einheit: St

**1.22 Verbindungsmuffe Schachtverlängerung MULTI-inspect 600**
Verbindungsmuffe für Schachtverlängerung DU 600
(di = 500),
liefern und einbauen.

System: MULTI-inspect 600 - HEGLER PLASTIK GMBH
oder gleichwertig
Einheit: St

**1.23 Profildichtring Schachtverlängerung MULTI-inspect 600**
Profildichtring für Schachtverlängerung DU 600
(di = 500),
liefern und einbauen.

System: MULTI-inspect 600 - HEGLER PLASTIK GMBH
oder gleichwertig
Einheit: St

**1.24 SR-Systemabschluss Schachtverlängerung MULTI-inspect 600**
SR-Systemabschluss an  OK Schachtverlängerung DU 600
(di = 500) zur Schachtabdeckung DIN 124 (625 mm),
liefern und einbauen.

System: MULTI-inspect 600 - HEGLER PLASTIK GMBH
oder gleichwertig
Einheit: St

**1.25 Endverschluss MULTI-inspect 600**
Endverschluss DN 400
einschl. Dichtring,
liefern und einbauen.

System: MULTI-inspect 600 - HEGLER PLASTIK GMBH
oder gleichwertig
Einheit: St

**1.26 Auflagerring aus Beton nach DIN 4034 (bauseitig)**
Auflagerring aus Beton (625 mm) für Schachtabdeckung
nach DIN EN 124 liefern und einbauen.

Auswahl Bauhöhen:
60 mm
80 mm
100 mm
Einheit: St

**1.27 Schachtabdeckung (bauseitig)**
Schachtabdeckung aus Gusseisen nach DIN EN 124 (625 mm)
für Schachtverlängerung DU 600 (di = 500),
liefern und einbauen.

Ausführung:
Klasse: ..... (A 15/ B 125/ D 400)
Ventilationsöffnungen  ..... (mit/ohne)
Einheit: St

**1.28 Einlaufrost (bauseitig)**
Einlaufrost aus Gusseisen nach DIN EN 124 (625 mm)
einschließlich Schmutzfangeimer,
für Schachtverlängerung DU 600 (di = 500),
liefern und einbauen.

Ausführung:
Klasse: ..... (A 15/B 125/ D 400)
Einheit: St
